# A000, Psch Erhaltung AU BAB - NL / RP
Angebotsaufforderung (GAEB DA XML 3.2, DA83)
Projekt: A-P0753-XX
Währung: EUR
Vergabeart: Öffentliche Ausschreibung
Ausführungsende: 16.08.2028
Auftraggeber: Autobahn GmbH des Bundes, Niederlassung West (Montabaur), AdB-NL West, Bahnhofsplatz 1-3, 56410 Montabaur, Bahnhofsplatz 1-3, 56410 Montabaur; DV-Nummer: 264-26-4004; Vergabenummer: 264-26-4004
Erstellt mit: GXML Toolbox V3.3 R20230829, iTWO_64 V25.0.650, 10.06.2026

## 264-26-4004 AM Heiligenroth
Datum: 10.06.2026

### Abschnitt 00 VERKEHRSSICHERUNG AN ARBEITSSTELLEN

*Hinweis: Je Reparaturstelle wird ein Stück Verkehrssicherung*
Je Reparaturstelle wird ein Stück Verkehrssicherung
abgerechnet.

#### Unterabschnitt 00.00 VERKEHRSSICH.N.VERKEHRSZEICHENPLAN

**00.00.0001 Verk.sich. kürzerer Dauer durchf.*stat. Arbeitsst. bei Tageslicht**
StL-Nr. 2110513590100100
Verkehrssicherung an Arbeitsstellen von kürzerer Dauer
betriebsfertig aufbauen, vorhalten, warten, instand
setzen, betreiben und abbauen. Vorübergehende Verkehrssicherungsmaßnahmen durchführen.
Nach RSA, Regelplan 'Musterplan D III/1r unter Berücksichtigung der ASR A5.2.'

Für stationäre Arbeitsstelle.
Bei Tageslicht.
Menge: 20,000 St
Leistungsbereichkatalog: 105

**00.00.0002 Verk.sich. kürzerer Dauer durchf.*stat. Arbeitsst. bei Tageslicht**
StL-Nr. 2110513590100100
Verkehrssicherung an Arbeitsstellen von kürzerer Dauer
betriebsfertig aufbauen, vorhalten, warten, instand
setzen, betreiben und abbauen. Vorübergehende Verkehrssicherungsmaßnahmen durchführen.
Nach RSA, Regelplan 'Musterplan D III/1l unter Berücksichtigung der ASR A5.2.'

Für stationäre Arbeitsstelle.
Bei Tageslicht.
Menge: 90,000 St
Leistungsbereichkatalog: 105

**00.00.0003 Verk.sich. kürzerer Dauer durchf.*stat. Arbeitsst. bei Tageslicht**
StL-Nr. 2110513590100100
Verkehrssicherung an Arbeitsstellen von kürzerer Dauer
betriebsfertig aufbauen, vorhalten, warten, instand
setzen, betreiben und abbauen. Vorübergehende Verkehrssicherungsmaßnahmen durchführen.
Nach RSA, Regelplan 'Musterplan D III/3 unter Berücksichtigung der ASR A5.2.'

Für stationäre Arbeitsstelle.
Bei Tageslicht.
Menge: 8,000 St
Leistungsbereichkatalog: 105

**00.00.0004 Verk.sich. kürzerer Dauer durchf.*stat. Arbeitsst. bei Dunkelheit**
StL-Nr. 2110513590100200
Verkehrssicherung an Arbeitsstellen von kürzerer Dauer
betriebsfertig aufbauen, vorhalten, warten, instand
setzen, betreiben und abbauen. Vorübergehende Verkehrssicherungsmaßnahmen durchführen.
Nach RSA, Regelplan 'Musterplan D IV/1r unter Berücksichtigung der ASR A5.2.'

Für stationäre Arbeitsstelle.
Bei Dunkelheit.
Menge: 8,000 St
Leistungsbereichkatalog: 105

**00.00.0005 Verk.sich. kürzerer Dauer durchf.*stat. Arbeitsst. bei Dunkelheit**
StL-Nr. 2110513590100200
Verkehrssicherung an Arbeitsstellen von kürzerer Dauer
betriebsfertig aufbauen, vorhalten, warten, instand
setzen, betreiben und abbauen. Vorübergehende Verkehrssicherungsmaßnahmen durchführen.
Nach RSA, Regelplan 'Musterplan D IV/1l unter Berücksichtigung der ASR A5.2.'

Für stationäre Arbeitsstelle.
Bei Dunkelheit.
Menge: 8,000 St
Leistungsbereichkatalog: 105

**00.00.0006 Verk.sich. kürzerer Dauer durchf.*stat. Arbeitsst. bei Tageslicht**
StL-Nr. 2110513590100100
Verkehrssicherung an Arbeitsstellen von kürzerer Dauer
betriebsfertig aufbauen, vorhalten, warten, instand
setzen, betreiben und abbauen. Vorübergehende Verkehrssicherungsmaßnahmen durchführen.
Nach RSA, Regelplan 'Musterplan D III/AS-1 unter Berücksichtigung der ASR A5.2.'

Für stationäre Arbeitsstelle.
Bei Tageslicht.
Menge: 8,000 St
Leistungsbereichkatalog: 105

**00.00.0007 Verk.sich. kürzerer Dauer durchf.*stat. Arbeitsst. bei Tageslicht**
StL-Nr. 2110513590100100
Verkehrssicherung an Arbeitsstellen von kürzerer Dauer
betriebsfertig aufbauen, vorhalten, warten, instand
setzen, betreiben und abbauen. Vorübergehende Verkehrssicherungsmaßnahmen durchführen.
Nach RSA, Regelplan 'Musterplan D III/AS-2 unter Berücksichtigung der ASR A5.2.'

Für stationäre Arbeitsstelle.
Bei Tageslicht.
Menge: 8,000 St
Leistungsbereichkatalog: 105

**00.00.0008 Zusätzl. Verkehrsführung durchf.**
Grundtext wie OZ (Pos.) 00.00.0002 (D III/1l), jedoch als zusätzliche Verkehrssicherung auf der gegenüberliegenden Fahrbahnseite zur Durchführung von Reparaturarbeiten im Mittelstreifen aufstellen.
Menge: 8,000 St

**00.00.0009 Zusätzlicher Vorwarnanzeiger**
Zusätzlicher Vorwarnanzeiger (LED-Vorwarntafel) mit aktivem lichttechnischen Informationsteil auf Anordnung der Autobahnmeisterei aufstellen, beseitigen, vorhalten, warten und betreiben.
Vorübergehende Sicherungsmaßnahmen durchführen.
Menge: 15,000 St

*Hinweis: Hinweis zu der OZ: 00.00.0011*
Absicherungsmaterial = z.B. Schraffenbaken einschließlich Fussplatten

**00.00.0010 Absicherungsmat. des AG eins.**
Absicherungsmaterial der Verkehrssicherung des Auftraggebers nach der Reparatur einsammeln und auf das Gehöft der jeweiligen Autobahnmeisterei verbringen.
Abgerechnet wird 1 Stück Pauschal je Unfallschaden unabhängig von der Anzahl des Sicherungsmaterials.
Menge: 15,000 St

#### Unterabschnitt 00.01 MOBILE AUSKREUZVORRICHTUNGEN

**00.01.0001 Mobile Auskreuzvorr.**
Mobile Auskreuzvorrichtungen an den Verkehrszeichenstandorten betriebsfertig befestigen, vorhalten und abbauen einschließlich vorübergehender Verkehrssicherungsmaßnahmen.
Nach RSA,Regelplan D III/1r oder DIII/1l.
Auskreuzvorrichtung mit Folie Typ RA2.
Die Diagonallänge beträgt ca. 4,00 m bei den verschiedenen Verkehrszeichen und Großtafeln
in Mulden- und Böschungsbereichen.
Abgerechnet wird 1 Stück je Standort.
Menge: 35,000 St

**00.01.0002 Mobile Auskreuzvorr.**
Mobile Auskreuzvorrichtungen an den Verkehrszeichenstandorten betriebsfertig befestigen, vorhalten und abbauen einschließlich vorübergehender Verkehrssicherungsmaßnahmen.
Nach RSA,Regelplan D III/6 (alt)
Auskreuzvorrichtung mit Folie Typ RA2.
Die Diagonallänge beträgt ca. 4,00 m bei den verschiedenen Verkehrszeichen und Großtafeln
in Mulden- und Böschungsbereichen.
Abgerechnet wird 1 Stück je Standort.
Menge: 35,000 St

**00.01.0003 Mobile Auskreuzvorr.**
Mobile Auskreuzvorrichtungen an den Verkehrszeichenstandorten betriebsfertig befestigen, vorhalten und abbauen einschließlich vorübergehender Verkehrssicherungsmaßnahmen.
Nach RSA,Regelplan DIII/1r, DIII/1l, DIII/3, DIII AS -1+2,DIV/1r oder DIV/1l.
Auskreuzvorrichtung mit Folie Typ RA2.
An verschiedenen Verkehrszeichen,
z.B. Ronden mit Durchmesser von 750 mm.
Standort: Fahrbahnrand / -seitenraum.
Abgerechnet wird 1 Stück je Standort.
Menge: 40,000 St

### Abschnitt 01 REPARATUR FRS

#### Unterabschnitt 01.00 REPARATUR FRS STRECKE

**01.00.0001 FRS abbauen und herstellen ESP Pf.Abst.4,0 m*Profil A gerade*Pf.SigmaL1900 mm Verwertung AN*Verkehrss.gesond. HB 1*Erdarb. ausf.**
StL-Nr. 2112930311111211
Fahrzeug-Rückhaltesystem (FRS) einschließlich der Pfosten und sämtlicher Einzelteile abbauen und herstellen.
Abgerechnet wird die Baulänge.
Konstruktion = Einfache Schutzplanke, Pfostenabstand
4,00 m.
Holm Profil A.
Konstruktion gerade.
Pfosten Sigma 100, Länge 1900 mm.
Ausgebaute Teile nach Wahl des AN verwerten.
Verkehrssicherung wird gesondert vergütet.
Aufstellung in Boden, Homogenbereich HB 1 - FRS.
Erforderliche Erdarbeiten ausführen. Die umgebende
Fläche wieder herstellen, überschüssigen Boden
flächenhaft verteilen.
Menge: 450,000 m
Leistungsbereichkatalog: 129

**01.00.0002 FRS abbauen und herstellen EDSP Pf.Abst.2,0m*Profil A gerade*Pf.SigmaL1900 mm Verwertung AN*Verkehrss.gesond. HB 1*Erdarb. ausf.**
StL-Nr. 2112930321111211
Fahrzeug-Rückhaltesystem (FRS) einschließlich der Pfosten und sämtlicher Einzelteile abbauen und herstellen.
Abgerechnet wird die Baulänge.
Konstruktion = Einfache Distanzschutzplanke, Pfostenabstand 2,00 m.
Holm Profil A.
Konstruktion gerade.
Pfosten Sigma 100, Länge 1900 mm.
Ausgebaute Teile nach Wahl des AN verwerten.
Verkehrssicherung wird gesondert vergütet.
Aufstellung in Boden, Homogenbereich HB 1 - FRS.
Erforderliche Erdarbeiten ausführen. Die umgebende
Fläche wieder herstellen, überschüssigen Boden
flächenhaft verteilen.
Menge: 4000,000 m
Leistungsbereichkatalog: 129

**01.00.0003 FRS abbauen und herstellen DDSP Pf.Abst.4,0m*Profil A gerade*Pf.SigmaL1900 mm Verwertung AN*Verkehrss.gesond. HB 1*Erdarb. ausf.**
StL-Nr. 2112930341111211
Fahrzeug-Rückhaltesystem (FRS) einschließlich der Pfosten und sämtlicher Einzelteile abbauen und herstellen.
Abgerechnet wird die Baulänge.
Konstruktion = Doppelte Distanzschutzplanke, Pfostenabstand 4,00 m, Distanzstückabstand = 1,33 m.
Holm Profil A.
Konstruktion gerade.
Pfosten Sigma 100, Länge 1900 mm.
Ausgebaute Teile nach Wahl des AN verwerten.
Verkehrssicherung wird gesondert vergütet.
Aufstellung in Boden, Homogenbereich HB 1 - FRS.
Erforderliche Erdarbeiten ausführen. Die umgebende
Fläche wieder herstellen, überschüssigen Boden
flächenhaft verteilen.
Menge: 50,000 m
Leistungsbereichkatalog: 129

**01.00.0004 FRS abbauen und herstellen*Profil A gerade Verwertung AN*Verkehrss.gesond.**
StL-Nr. 2112930391191290
Fahrzeug-Rückhaltesystem (FRS) einschließlich der Pfosten und sämtlicher Einzelteile abbauen und herstellen.
Abgerechnet wird die Baulänge.
Konstruktion 'Einfache Schutzplanke mit Anschlußbügel,
Pfostenabstand 1,33 m.'

Holm Profil A.
Konstruktion gerade.
Pfosten 'mit Anschlußbügel.'

Ausgebaute Teile nach Wahl des AN verwerten.
Verkehrssicherung wird gesondert vergütet.
Aufstellung 'in befestigter Fläche nach Unterlagen des AG.'
Menge: 8,000 m
Leistungsbereichkatalog: 129

**01.00.0005 FRS abbauen und herstellen*Profil A gerade Verwertung AN*Verkehrss.gesond. HB 1*Erdarb. ausf.**
StL-Nr. 2112930391191211
Fahrzeug-Rückhaltesystem (FRS) einschließlich der Pfosten und sämtlicher Einzelteile abbauen und herstellen.
Abgerechnet wird die Baulänge.
Konstruktion 'Eco-Safe 1.33, Pfostenabstand 1,33 m.'

Holm Profil A.
Konstruktion gerade.
Pfosten 'C 100, Länge: 1.700 mm.'

Ausgebaute Teile nach Wahl des AN verwerten.
Verkehrssicherung wird gesondert vergütet.
Aufstellung in Boden, Homogenbereich HB 1 - FRS.
Erforderliche Erdarbeiten ausführen. Die umgebende
Fläche wieder herstellen, überschüssigen Boden
flächenhaft verteilen.
Menge: 150,000 m
Leistungsbereichkatalog: 129

**01.00.0005.0 FRS abbauen und herstellen*Profil A gerade Verwertung AN*Verkehrss.gesond. HB 1*Erdarb. ausf.**
Fahrzeug-Rückhaltesystem (FRS) einschließlich der Pfosten und sämtlicher Einzelteile abbauen und herstellen.
Abgerechnet wird die Baulänge.
Konstruktion 'Eco-Safe 2.00, Pfostenabstand 1,33 m.'

Holm Profil A.
Konstruktion gerade.
Pfosten 'C 100, Länge: 1.700 mm.'

Ausgebaute Teile nach Wahl des AN verwerten.
Verkehrssicherung wird gesondert vergütet.
Aufstellung in Boden, Homogenbereich HB 1 - FRS.
Erforderliche Erdarbeiten ausführen. Die umgebende
Fläche wieder herstellen, überschüssigen Boden
flächenhaft verteilen.
Menge: 100,000 m

**01.00.0006 FRS abbauen und herstellen*Profil A gerade Verwertung AN*Verkehrss.gesond. HB 1*Erdarb. ausf.**
StL-Nr. 2112930391191211
Fahrzeug-Rückhaltesystem (FRS) einschließlich der Pfosten und sämtlicher Einzelteile abbauen und herstellen.
Abgerechnet wird die Baulänge.
Konstruktion 'Super-Rail, Pfostenabstand 1,33 m.'

Holm Profil A.
Konstruktion gerade.
Pfosten 'C 125, Länge bis 2.700 mm.'

Ausgebaute Teile nach Wahl des AN verwerten.
Verkehrssicherung wird gesondert vergütet.
Aufstellung in Boden, Homogenbereich HB 1 - FRS.
Erforderliche Erdarbeiten ausführen. Die umgebende
Fläche wieder herstellen, überschüssigen Boden
flächenhaft verteilen.
Menge: 35,000 m
Leistungsbereichkatalog: 129

**01.00.0007 FRS abbauen und herstellen*Profil A gerade Verwertung AN*Verkehrss.gesond. HB 1*Erdarb. ausf.**
StL-Nr. 2112930391191211
Fahrzeug-Rückhaltesystem (FRS) einschließlich der Pfosten und sämtlicher Einzelteile abbauen und herstellen.
Abgerechnet wird die Baulänge.
Konstruktion 'Super-Rail Eco,
Pfostenabstand 2,00 m.'

Holm Profil A.
Konstruktion gerade.
Pfosten 'C 125, Länge 1.900 mm.'

Ausgebaute Teile nach Wahl des AN verwerten.
Verkehrssicherung wird gesondert vergütet.
Aufstellung in Boden, Homogenbereich HB 1 - FRS.
Erforderliche Erdarbeiten ausführen. Die umgebende
Fläche wieder herstellen, überschüssigen Boden
flächenhaft verteilen.
Menge: 35,000 m
Leistungsbereichkatalog: 129

**01.00.0007.0 FRS abbauen und herstellen*Profil A gerade Verwertung AN*Verkehrss.gesond. HB 1*Erdarb. ausf.**
Fahrzeug-Rückhaltesystem (FRS) einschließlich der Pfosten und sämtlicher Einzelteile abbauen und herstellen.
Abgerechnet wird die Baulänge.
Konstruktion 'Super-Rail Eco doppelt,
Pfostenabstand 2,00 m.'

Holm Profil A.
Konstruktion gerade.
Pfosten 'C 125, Länge 1.900 mm.'

Ausgebaute Teile nach Wahl des AN verwerten.
Verkehrssicherung wird gesondert vergütet.
Aufstellung in Boden, Homogenbereich HB 1 - FRS.
Erforderliche Erdarbeiten ausführen. Die umgebende
Fläche wieder herstellen, überschüssigen Boden
Menge: 25,000 m

**01.00.0008 FRS abbauen und herstellen*Profil A gerade Verwertung AN*Verkehrss.gesond. HB 1*Erdarb. ausf.**
StL-Nr. 2112930391191211
Fahrzeug-Rückhaltesystem (FRS) einschließlich der Pfosten und sämtlicher Einzelteile abbauen und herstellen.
Abgerechnet wird die Baulänge.
Konstruktion 'MegaRail s,
Pfostenabstand 2,00 m.'

Holm Profil A.
Konstruktion gerade.
Pfosten 'C 125, Länge 1.800 mm.'

Ausgebaute Teile nach Wahl des AN verwerten.
Verkehrssicherung wird gesondert vergütet.
Aufstellung in Boden, Homogenbereich HB 1 - FRS.
Erforderliche Erdarbeiten ausführen. Die umgebende
Fläche wieder herstellen, überschüssigen Boden
flächenhaft verteilen.
Menge: 80,000 m
Leistungsbereichkatalog: 129

**01.00.0009 FRS abbauen und herstellen*Profil A gerade Verwertung AN*Verkehrss.gesond. HB 1*Erdarb. ausf.**
StL-Nr. 2112930391191211
Fahrzeug-Rückhaltesystem (FRS) einschließlich der Pfosten und sämtlicher Einzelteile abbauen und herstellen.
Abgerechnet wird die Baulänge.
Konstruktion 'MegaRail sl,
Pfostenabstand 2,00 m.'

Holm Profil A.
Konstruktion gerade.
Pfosten 'C 125, Pfostenlänge bis 1.800 mm.'

Ausgebaute Teile nach Wahl des AN verwerten.
Verkehrssicherung wird gesondert vergütet.
Aufstellung in Boden, Homogenbereich HB 1 - FRS.
Erforderliche Erdarbeiten ausführen. Die umgebende
Fläche wieder herstellen, überschüssigen Boden
flächenhaft verteilen.
Menge: 35,000 m
Leistungsbereichkatalog: 129

**01.00.0010 FRS abbauen und herstellen*Profil A gerade Verwertung AN*Verkehrss.gesond. HB 1*Erdarb. ausf.**
StL-Nr. 2112930391191211
Fahrzeug-Rückhaltesystem (FRS) einschließlich der Pfosten und sämtlicher Einzelteile abbauen und herstellen.
Abgerechnet wird die Baulänge.
Konstruktion 'MegaRail eb,
Pfostenabstand 2,00 m.'

Holm Profil A.
Konstruktion gerade.
Pfosten 'C 125, Pfostenlänge bis 1.800 mm.'

Ausgebaute Teile nach Wahl des AN verwerten.
Verkehrssicherung wird gesondert vergütet.
Aufstellung in Boden, Homogenbereich HB 1 - FRS.
Erforderliche Erdarbeiten ausführen. Die umgebende
Fläche wieder herstellen, überschüssigen Boden
flächenhaft verteilen.
Menge: 400,000 m
Leistungsbereichkatalog: 129

**01.00.0011 FRS abbauen und herstellen*Profil A gerade Verwertung AN*Verkehrss.gesond. HB 1*Erdarb. ausf.**
StL-Nr. 2112930391191211
Fahrzeug-Rückhaltesystem (FRS) einschließlich der Pfosten und sämtlicher Einzelteile abbauen und herstellen.
Abgerechnet wird die Baulänge.
Konstruktion 'Maxi Rail, Pfostenabstand 1,33 m.'

Holm Profil A.
Konstruktion gerade.
Pfosten 'C 125, Pfostenlänge bis 2.700 mm.'

Ausgebaute Teile nach Wahl des AN verwerten.
Verkehrssicherung wird gesondert vergütet.
Aufstellung in Boden, Homogenbereich HB 1 - FRS.
Erforderliche Erdarbeiten ausführen. Die umgebende
Fläche wieder herstellen, überschüssigen Boden
flächenhaft verteilen.
Menge: 25,000 m
Leistungsbereichkatalog: 129

**01.00.0012 FRS abbauen und herstellen*gerade Verwertung AN*Verkehrss.gesond.**
StL-Nr. 2112930390101290
Fahrzeug-Rückhaltesystem (FRS) einschließlich der Pfosten und sämtlicher Einzelteile abbauen und herstellen.
Abgerechnet wird die Baulänge.
Konstruktion 'Varioguard.'

Konstruktion gerade.
Ausgebaute Teile nach Wahl des AN verwerten.
Verkehrssicherung wird gesondert vergütet.
Aufstellung 'auf befestigter Asphaltfläche.'
Menge: 20,000 m
Leistungsbereichkatalog: 129

**01.00.0013 FRS abbauen und herstellen Verwertung AN*Verkehrss.gesond.**
StL-Nr. 2112930390901290
Fahrzeug-Rückhaltesystem (FRS) einschließlich der Pfosten und sämtlicher Einzelteile abbauen und herstellen.
Abgerechnet wird die Baulänge.
Konstruktion 'Vario-Guard.'

Konstruktion mit Halbmesser 'Radienelemente,
R= ca. 22 m.'

Ausgebaute Teile nach Wahl des AN verwerten.
Verkehrssicherung wird gesondert vergütet.
Aufstellung 'auf befestigter Asphaltfläche.'
Menge: 10,000 m
Leistungsbereichkatalog: 129

**01.00.0014 FRS abbauen und herstellen*gerade Verwertung AN*Verkehrss.gesond.**
StL-Nr. 2112930390101290
Fahrzeug-Rückhaltesystem (FRS) einschließlich der Pfosten und sämtlicher Einzelteile abbauen und herstellen.
Abgerechnet wird die Baulänge.
Konstruktion 'Vario-Guard, mit 1 Stück 1/2 Gelenk.'

Konstruktion gerade.
Ausgebaute Teile nach Wahl des AN verwerten.
Verkehrssicherung wird gesondert vergütet.
Aufstellung 'auf befestigter Asphaltfläche.'
Menge: 4,000 m
Leistungsbereichkatalog: 129

**01.00.0015 Teil des FRS abbauen und herstellen Verwertung AN**
StL-Nr. 211293079910
Teil des Fahrzeug-Rückhaltesystem (FRS) abbauen und
herstellen. Abgerechnet wird die Baulänge.
Teil 'zusätzlicher Holm Profil A als Unterfahrschutz.'

Konstruktion 'ESP und EDSP.'

Ausgebaute Teile nach Wahl des AN verwerten.
Menge: 16,000 m
Leistungsbereichkatalog: 129

**01.00.0016 Teil des FRS abbauen und herstellen Verwertung AN*Verkehrss.gesond.**
StL-Nr. 211293079912
Teil des Fahrzeug-Rückhaltesystem (FRS) abbauen und
herstellen. Abgerechnet wird die Baulänge.
Teil 'Holm Profil A inklusive Deformationselemente, Deformationsbügel und Befestigungsmaterial.'

Konstruktion 'Super Rail und/oder Super Rail Eco.'

Ausgebaute Teile nach Wahl des AN verwerten.
Verkehrssicherung wird gesondert vergütet.
Menge: 100,000 m
Leistungsbereichkatalog: 129

**01.00.0017 Teil des FRS abbauen und herstellen Verwertung AN*Verkehrss.gesond.**
StL-Nr. 211293079912
Teil des Fahrzeug-Rückhaltesystem (FRS) abbauen und
herstellen. Abgerechnet wird die Baulänge.
Teil 'Holm Profil A inklusive Deformationselemente, Deformationsbügel und Befestigungsmaterial.'

Konstruktion 'MegaRail.'

Ausgebaute Teile nach Wahl des AN verwerten.
Verkehrssicherung wird gesondert vergütet.
Menge: 85,000 m
Leistungsbereichkatalog: 129

**01.00.0018 Teil des FRS abb. und herst. (Zul.)*Verwertung AN Verkehrss.gesond.**
StL-Nr. 211293279102
Konstruktionsteil des Fahrzeug-Rückhaltesystems (FRS)
abbauen und herstellen. Vergütet wird der Mehraufwand
gegenüber des durchgehenden FRS als Zulage.
Teil 'Gras-Stopp-Platte für Schutzplankenkonstruktion mit mittigem Ausschnitt.
Für Sigma-, C-100 oder C-125 Pfosten.
Ausführung rund, Durchmesser 500 mm und gewölbt.
Farbe schwarz.
Formbeständiges,flexibles Material aus Kunststoff-Recycling aus Polyetylen.'

Ausgebaute Teile nach Wahl des AN verwerten.
Verkehrssicherung wird gesondert vergütet.
Menge: 50,000 St
Leistungsbereichkatalog: 129

**01.00.0019 Teil des FRS abb. und herst. (Zul.) Hülse f. Steckpf.*Verwertung AN Verkehrss.gesond.**
StL-Nr. 211293273102
Konstruktionsteil des Fahrzeug-Rückhaltesystems (FRS)
abbauen und herstellen. Vergütet wird der Mehraufwand
gegenüber des durchgehenden FRS als Zulage.
Teil = Hülse für Steckpfosten.
Ausgebaute Teile nach Wahl des AN verwerten.
Verkehrssicherung wird gesondert vergütet.
Menge: 8,000 St
Leistungsbereichkatalog: 129

**01.00.0020 Radiusholm 5 - 30m (Zul.)**
Schutzplankenholm R 5m - 30m passend zu den einzelnen
OZ demontieren, liefern und montieren incl. aller
Nebenleistungen und Einzelteile.
Holm Profil A.
Menge: 8,000 m

**01.00.0021 Pfosten des FRS abbauen und herst. ESP*HB 1*Verwertung AN Verkehrss.gesond.**
StL-Nr. 211293121112
Zusätzlichen Pfosten des Fahrzeug-Rückhaltesystems
(FRS)einschl. Konstruktions- und Befestigungsteile abbauen und herstellen.
Konstruktion = Einfache Schutzplanke.
Pfosten in Boden, Homogenbereich HB 1 - FRS.
Ausgebaute Teile nach Wahl des AN verwerten.
Verkehrssicherung wird gesondert vergütet.
Menge: 15,000 St
Leistungsbereichkatalog: 129

**01.00.0022 Pfosten des FRS abbauen und herst.*HB 1 Verwertung AN*Verkehrss.gesond.**
StL-Nr. 211293129112
Zusätzlichen Pfosten des Fahrzeug-Rückhaltesystems
(FRS)einschl. Konstruktions- und Befestigungsteile abbauen und herstellen.
Konstruktion 'EDSP, DSP und/oder DDSP inklusive evtl. Distanzstück.'

Pfosten in Boden, Homogenbereich HB 1 - FRS.
Ausgebaute Teile nach Wahl des AN verwerten.
Verkehrssicherung wird gesondert vergütet.
Menge: 100,000 St
Leistungsbereichkatalog: 129

**01.00.0023 Pfosten des FRS abbauen und herst. Verwertung AN*Verkehrss.gesond.**
StL-Nr. 211293129912
Zusätzlichen Pfosten des Fahrzeug-Rückhaltesystems
(FRS)einschl. Konstruktions- und Befestigungsteile abbauen und herstellen.
Konstruktion 'EDSP und/oder DDSP.'

Pfosten 'Steckpfosten in Hülse inklusive Zusatzschraube M 16*60 gemäß der Sanierungslösung BASt (liefern und montieren). Einschließlich Bohrloch herstellen.'

Ausgebaute Teile nach Wahl des AN verwerten.
Verkehrssicherung wird gesondert vergütet.
Menge: 70,000 St
Leistungsbereichkatalog: 129

**01.00.0024 Pfosten des FRS abbauen und herst.*HB 1 Verwertung AN*Verkehrss.gesond.**
StL-Nr. 211293129112
Zusätzlichen Pfosten des Fahrzeug-Rückhaltesystems
(FRS)einschl. Konstruktions- und Befestigungsteile abbauen und herstellen.
Konstruktion 'Eco-Safe.'

Pfosten in Boden, Homogenbereich HB 1 - FRS.
Ausgebaute Teile nach Wahl des AN verwerten.
Verkehrssicherung wird gesondert vergütet.
Menge: 8,000 St
Leistungsbereichkatalog: 129

**01.00.0025 SP-Pfosten erschwert einbr. (Zul.)**
Schutzplankenpfosten unter erschwerten Bedingungen einbringen. Vergütet wird der Mehraufwand gegenüber des
HB 1-FRS
Erschwernis = HB 2-FRS, HB3-FRS
Bohrloch herstellen
Pfosten in Bohrloch herstellen.
Menge: 35,000 St

**01.00.0026 Pfosten Sigma 2.500 mm (Zul.)**
Schutzplankenpfosten Sigma 100. Länge 2.500 mm.
Vergütet wird der Mehraufwand gegenüber der Pfostenlänge 1.900 mm.
Menge: 8,000 St

**01.00.0027 Pfosten kürzen**
Pfosten auf Anordnung des AG aufgrund vorhandener
Ver- und Entsorgungsleitungen kürzen.
Die erforderliche Einspannlänge gem. FRS ist einzuhalten.
Menge: 8,000 St

**01.00.0028 Blendschutzsystem abb. u. herst.**
Blendschutzsystem abbauen und herstellen.
Blendschutzsystem aus Tragrohr und Lamellen herstellen.
Tragrohr 45/45/2 mm, Länge 4.000 mm mit verschiebbarer
Lamellenhalterung.
Lamellen aus Niederdruckpolyäthylen (PE-HD).
Lamellenbreite 222 mm.
Lamellenabstand 0,67 m.
Farbe RAL 6011.
Alle Metallteile feuerverzinkt. Lanstannahme für Windgeschwindigkeit 140 km/h herstellen.
Blendschutzsystem auf EDSP und/oder DDSP.
Lamellenhöhe 1.200 mm.
Ausgebaute Teile nach Wahl des AN verwerten.
Menge: 8,000 St

**01.00.0029 Zusatzschraube M16*60**
Zusatzschraube M 16*60 gemäß Sanierungslösung der BASt liefern und montieren.
Inklusive Bohrung in Stahl je Pfosten.
Menge: 25,000 St

*Hinweis: Bei der Regelabsenkung (12 m)*
Bei der Regelabsenkung (12 m) werden die ersten beiden Holme wie die durchgehende Konstruktion vergütet. Die Vergütung des Endholmes erfolgt über die nachfolgende Position.

**01.00.0030 AEK des FRS abbauen und herstellen Regelabs. 12 m*EDSP Verkehrss.gesond.*HB 1 Erdarb. ausf.*Verwertung AN**
StL-Nr. 21129317122111
Anfangs-/Endkonstruktion (AEK) des Fahrzeug-
Rückhaltesystems (FRS) abbauen und herstellen.
AEK = Regelabsenkung 12,00 m.
Konstruktion = Einfache Distanzschutzplanke.
Verkehrssicherung wird gesondert vergütet.
Aufstellung in Boden, Homogenbereich HB 1 - FRS.
Erforderliche Erdarbeiten ausführen. Die umgebende
Fläche wieder herstellen, überschüssigen Boden
flächenhaft verteilen.
Ausgebaute Teile nach Wahl des AN verwerten.
Menge: 18,000 St
Leistungsbereichkatalog: 129

**01.00.0031 AEK des FRS abbauen und herstellen Kurzabs. 4,37 m*EDSP Verkehrss.gesond.*HB 1 Erdarb. ausf.*Verwertung AN**
StL-Nr. 21129317222111
Anfangs-/Endkonstruktion (AEK) des Fahrzeug-
Rückhaltesystems (FRS) abbauen und herstellen.
AEK = Kurzabsenkung 4,37 m mit Zusatzpfosten.
Konstruktion = Einfache Distanzschutzplanke.
Verkehrssicherung wird gesondert vergütet.
Aufstellung in Boden, Homogenbereich HB 1 - FRS.
Erforderliche Erdarbeiten ausführen. Die umgebende
Fläche wieder herstellen, überschüssigen Boden
flächenhaft verteilen.
Ausgebaute Teile nach Wahl des AN verwerten.
Menge: 6,000 St
Leistungsbereichkatalog: 129

**01.00.0032 AEK des FRS abbauen und herstellen Regelabs. 12 m Verkehrss.gesond.*HB 1 Erdarb. ausf.*Verwertung AN**
StL-Nr. 21129317192111
Anfangs-/Endkonstruktion (AEK) des Fahrzeug-
Rückhaltesystems (FRS) abbauen und herstellen.
AEK = Regelabsenkung 12,00 m.
Konstruktion 'Eco-Safe-Absenkung.'

Verkehrssicherung wird gesondert vergütet.
Aufstellung in Boden, Homogenbereich HB 1 - FRS.
Erforderliche Erdarbeiten ausführen. Die umgebende
Fläche wieder herstellen, überschüssigen Boden
flächenhaft verteilen.
Ausgebaute Teile nach Wahl des AN verwerten.
Menge: 4,000 St
Leistungsbereichkatalog: 129

**01.00.0033 AEK des FRS abbauen und herstellen Verkehrss.gesond. Verwertung AN**
StL-Nr. 21129317992901
Anfangs-/Endkonstruktion (AEK) des Fahrzeug-
Rückhaltesystems (FRS) abbauen und herstellen.
AEK 'für transportable Schutzeinrichtung.'

Konstruktion 'Vario-Guard;
mit 2 Stück Rolleneinheit und mit 1 Stück 1/2 Gelenk inkl. Gelenkpfosten.'

Verkehrssicherung wird gesondert vergütet.
Aufstellung 'auf befestigter Asphaltfläche.'

Ausgebaute Teile nach Wahl des AN verwerten.
Menge: 1,000 St
Leistungsbereichkatalog: 129

**01.00.0034 ÜK/ÜE für FRS abbauen und herst.*Verkehrss.gesond. Erdarb. ausf.*Verwertung AN**
StL-Nr. 211293229211
Übergangskonstruktion (ÜK) oder Übergangselement (ÜE)
für Fahrzeug-Rückhaltesystem (FRS) abbauen und herstellen.
Übergangskonstruktion/Übergangselement 'ESP 4.0 auf EDSP 2.0.'

Verkehrssicherung wird gesondert vergütet.
Erforderliche Erdarbeiten ausführen. Die umgebene
Fläche wieder herstellen, überschüssigen Boden
flächenhaft verteilen.
Ausgebaute Teile nach Wahl des AN verwerten.
Menge: 4,000 St
Leistungsbereichkatalog: 129

**01.00.0035 ÜK/ÜE für FRS abbauen und herst.*Verkehrss.gesond. Erdarb. ausf.*Verwertung AN**
StL-Nr. 211293229211
Übergangskonstruktion (ÜK) oder Übergangselement (ÜE)
für Fahrzeug-Rückhaltesystem (FRS) abbauen und herstellen.
Übergangskonstruktion/Übergangselement 'Flextra Super-Rail Eco auf Super-Rail.'

Verkehrssicherung wird gesondert vergütet.
Erforderliche Erdarbeiten ausführen. Die umgebene
Fläche wieder herstellen, überschüssigen Boden
flächenhaft verteilen.
Ausgebaute Teile nach Wahl des AN verwerten.
Menge: 5,000 St
Leistungsbereichkatalog: 129

**01.00.0036 ÜK/ÜE für FRS abbauen und herst.*Verkehrss.gesond. Erdarb. ausf.*Verwertung AN**
StL-Nr. 211293229211
Übergangskonstruktion (ÜK) oder Übergangselement (ÜE)
für Fahrzeug-Rückhaltesystem (FRS) abbauen und herstellen.
Übergangskonstruktion/Übergangselement 'Flextra Super-Rail auf EDSP/1.33 m und/oder EDSP/2.0.'

Verkehrssicherung wird gesondert vergütet.
Erforderliche Erdarbeiten ausführen. Die umgebene
Fläche wieder herstellen, überschüssigen Boden
flächenhaft verteilen.
Ausgebaute Teile nach Wahl des AN verwerten.
Menge: 5,000 St
Leistungsbereichkatalog: 129

**01.00.0037 ÜK/ÜE für FRS abbauen und herst.*Verkehrss.gesond. Erdarb. ausf.*Verwertung AN**
StL-Nr. 211293229211
Übergangskonstruktion (ÜK) oder Übergangselement (ÜE)
für Fahrzeug-Rückhaltesystem (FRS) abbauen und herstellen.
Übergangskonstruktion/Übergangselement '/Adapter an transportable Schutzeinrichtung / Vario-Guard sowie an Eco Safe 2.0.'

Verkehrssicherung wird gesondert vergütet.
Erforderliche Erdarbeiten ausführen. Die umgebene
Fläche wieder herstellen, überschüssigen Boden
flächenhaft verteilen.
Ausgebaute Teile nach Wahl des AN verwerten.
Menge: 1,000 St
Leistungsbereichkatalog: 129

#### Unterabschnitt 01.01 REPARATUR FRS AUF BW

**01.01.0001 Anker abtrennen und herstellen Anker abtrennen*Verbundanker M 16 Verwertung AN*Verkehrss.gesond.**
StL-Nr. 211293371112
Beschädigten Anker abtrennen und wieder herstellen.
Anker freilegen, 3 cm unter Oberkante Beton abtrennen
und mit Zementmörtel/-beton mit Kunststoffzusatz
(RM/RC) verfüllen.
Verbundanker M 16, feuerverzinkt, in Beton mittels Bohrung DU = 18 mm, herstellen nach Unterlagen des AG.
Ausgebaute Stoffe nach Wahl des AN verwerten.
Verkehrssicherung wird gesondert vergütet.
Menge: 35,000 St
Leistungsbereichkatalog: 129

**01.01.0002 FRS auf Bauwerk abbauen und herst. EDSP auf BW*Profil A gerade Pf.-Abst. 1,33 m*Mont.a.v.Verank.*Verkehrss.gesond.**
StL-Nr. 2112933211191192
Fahrzeug-Rückhaltesystem (FRS) auf Bauwerk einschl.
sämtlicher Einzelteile abbauen und herstellen. Ausgebaute Teile nach Wahl des AN verwerten.
Abgerechnet wird die Baulänge.
Konstruktion = Einfache Distanzschutzplanke.
Holm Profil A.
Konstruktion gerade.
Pfosten 'Sigma 100, Länge 515 - 615 mm mit Fußplatte.
Fußplatte an die örtliche Neigung anpassen.'

Pfostenabstand = 1,33 m.
Montage auf vorhandener Verankerung.
Ausgleichsschicht 'aus Zementmörtel mit Kunstoffzusatz (PC) im Mittel 5 mm dick oder dauerelastische Platte.'

Verkehrssicherung wird gesondert vergütet.
Menge: 80,000 m
Leistungsbereichkatalog: 129

**01.01.0003 FRS auf Bauwerk abbauen und herst. DDSP auf BW*Profil A gerade Pf.-Abst. 2,00 m*Mont.a.v.Verank.*Verkehrss.gesond.**
StL-Nr. 2112933221192192
Fahrzeug-Rückhaltesystem (FRS) auf Bauwerk einschl.
sämtlicher Einzelteile abbauen und herstellen. Ausgebaute Teile nach Wahl des AN verwerten.
Abgerechnet wird die Baulänge.
Konstruktion = Doppelte Distanzschutzplanke.
Holm Profil A.
Konstruktion gerade.
Pfosten 'Sigma 100, Länge 515 - 615 mm mit Fußplatte.
Fußplatte an die örtliche Neigung anpassen.'

Pfostenabstand = 2,00 m.
Montage auf vorhandener Verankerung.
Ausgleichsschicht 'aus Zementmörtel mit Kunstoffzusatz (PC) im Mittel 5 mm dick oder dauerelastische Platte.'

Verkehrssicherung wird gesondert vergütet.
Menge: 35,000 m
Leistungsbereichkatalog: 129

**01.01.0004 FRS auf Bauwerk abbauen und herst.*Profil A gerade Pf.-Abst. 1,33 m*Mont.a.v.Verank.*Verkehrss.gesond.**
StL-Nr. 2112933291191192
Fahrzeug-Rückhaltesystem (FRS) auf Bauwerk einschl.
sämtlicher Einzelteile abbauen und herstellen. Ausgebaute Teile nach Wahl des AN verwerten.
Abgerechnet wird die Baulänge.
Konstruktion 'MegaRail bw.'

Holm Profil A.
Konstruktion gerade.
Pfosten 'C-100, Länge 896 mm mit Fußplatte.
Toleranz +/- 30 mm.
Fußplatte an die örtliche Neigung anpassen.'

Pfostenabstand = 1,33 m.
Montage auf vorhandener Verankerung.
Ausgleichsschicht 'aus Zementmörtel mit Kunstoffzusatz (PC) im Mittel 5 mm dick oder dauerelastische Platte.'

Verkehrssicherung wird gesondert vergütet.
Menge: 15,000 m
Leistungsbereichkatalog: 129

**01.01.0005 FRS auf Bauwerk abbauen und herst.*Profil A gerade Pf.-Abst. 1,33 m*Mont.a.v.Verank.*Verkehrss.gesond.**
StL-Nr. 2112933291191192
Fahrzeug-Rückhaltesystem (FRS) auf Bauwerk einschl.
sämtlicher Einzelteile abbauen und herstellen. Ausgebaute Teile nach Wahl des AN verwerten.
Abgerechnet wird die Baulänge.
Konstruktion 'Super-Rail Eco auf Bauwerk.'

Holm Profil A.
Konstruktion gerade.
Pfosten 'C-125, Länge 790 mm mit Fußplatte.
Toleranz +/- 30 mm.
Fußplatte an die örtliche Neigung anpassen.'

Pfostenabstand = 1,33 m.
Montage auf vorhandener Verankerung.
Ausgleichsschicht 'aus Zementmörtel mit Kunststoffzusatz (PC) im Mittel 5 mm dick oder dauerelastische Platte.'

Verkehrssicherung wird gesondert vergütet.
Menge: 15,000 m
Leistungsbereichkatalog: 129

**01.01.0006 FRS auf Bauwerk abbauen und herst.*Profil A gerade Pf.-Abst. 1,33 m*Mont.a.v.Verank.*Verkehrss.gesond.**
StL-Nr. 2112933291191192
Fahrzeug-Rückhaltesystem (FRS) auf Bauwerk einschl.
sämtlicher Einzelteile abbauen und herstellen. Ausgebaute Teile nach Wahl des AN verwerten.
Abgerechnet wird die Baulänge.
Konstruktion 'Super-Rail auf Bauwerk.'

Holm Profil A.
Konstruktion gerade.
Pfosten 'C-125, Länge 1040 mm mit Fußplatte.
Toleranz +/- 30 mm.
Fußplatte an die örtliche Neigung anpassen.'

Pfostenabstand = 1,33 m.
Montage auf vorhandener Verankerung.
Ausgleichsschicht 'aus Zementmörtel mit Kunststoffzusatz (PC) im Mittel 5 mm dick oder dauerelastische Platte.'

Verkehrssicherung wird gesondert vergütet.
Menge: 15,000 m
Leistungsbereichkatalog: 129

**01.01.0007 FRS auf Bauwerk abbauen und herst.*Profil A gerade Pf.-Abst. 1,33 m*Mont.a.v.Verank.*Verkehrss.gesond.**
StL-Nr. 2112933291191192
Fahrzeug-Rückhaltesystem (FRS) auf Bauwerk einschl.
sämtlicher Einzelteile abbauen und herstellen. Ausgebaute Teile nach Wahl des AN verwerten.
Abgerechnet wird die Baulänge.
Konstruktion 'Super-Rail doppelt auf Bauwerk.'

Holm Profil A.
Konstruktion gerade.
Pfosten 'C-125, Länge 1040 mm mit Fußplatte.
Toleranz +/- 30 mm.
Fußplatte an die örtliche Neigung anpassen.'

Pfostenabstand = 1,33 m.
Montage auf vorhandener Verankerung.
Ausgleichsschicht 'aus Zementmörtel mit Kunststoffzusatz (PC) im Mittel 5 mm dick oder dauerelastische Platte.'

Verkehrssicherung wird gesondert vergütet.
Menge: 15,000 m
Leistungsbereichkatalog: 129

**01.01.0008 FRS auf Bauwerk abbauen und herst.*Profil A gerade Pf.-Abst. 1,33 m*Mont.a.v.Verank.*Verkehrss.gesond.**
StL-Nr. 2112933291191192
Fahrzeug-Rückhaltesystem (FRS) auf Bauwerk einschl.
sämtlicher Einzelteile abbauen und herstellen. Ausgebaute Teile nach Wahl des AN verwerten.
Abgerechnet wird die Baulänge.
Konstruktion 'Super-Rail Plus auf Bauwerk.'

Holm Profil A.
Konstruktion gerade.
Pfosten 'C-125, Länge 1140 mm mit Fußplatte.
Toleranz +/- 30 mm.
Fußplatte an die örtliche Neigung anpassen.'

Pfostenabstand = 1,33 m.
Montage auf vorhandener Verankerung.
Ausgleichsschicht 'aus Zementmörtel mit Kunststoffzusatz (PC) im Mittel 5 mm dick oder dauerelastische Platte.'

Verkehrssicherung wird gesondert vergütet.
Menge: 15,000 m
Leistungsbereichkatalog: 129

**01.01.0009 Teil des FRS abb. und herst. (Zul.)*Verwertung AN Verkehrss.gesond.**
StL-Nr. 211293279102
Konstruktionsteil des Fahrzeug-Rückhaltesystems (FRS)
abbauen und herstellen. Vergütet wird der Mehraufwand
gegenüber des durchgehenden FRS als Zulage.
Teil 'Dilatationsstoß 320 mm für EDSP, MegaRail bw
und/oder Super-Rail auf Bauwerk.'

Ausgebaute Teile nach Wahl des AN verwerten.
Verkehrssicherung wird gesondert vergütet.
Menge: 3,000 St
Leistungsbereichkatalog: 129

**01.01.0010 Teil des FRS abb. und herst. (Zul.)*Verwertung AN Verkehrss.gesond.**
StL-Nr. 211293279102
Konstruktionsteil des Fahrzeug-Rückhaltesystems (FRS)
abbauen und herstellen. Vergütet wird der Mehraufwand
gegenüber des durchgehenden FRS als Zulage.
Teil 'Dilatationsstoß 640 mm für EDSP und/oder
MegaRail bw.'

Ausgebaute Teile nach Wahl des AN verwerten.
Verkehrssicherung wird gesondert vergütet.
Menge: 3,000 St
Leistungsbereichkatalog: 129

**01.01.0011 Teil des FRS abb. und herst. (Zul.)*Verwertung AN Verkehrss.gesond.**
StL-Nr. 211293279102
Konstruktionsteil des Fahrzeug-Rückhaltesystems (FRS)
abbauen und herstellen. Vergütet wird der Mehraufwand
gegenüber des durchgehenden FRS als Zulage.
Teil 'Dilatationsstoß 640 mm für Super-Rail Eco und/oder Super Rail auf Bauwerk.'

Ausgebaute Teile nach Wahl des AN verwerten.
Verkehrssicherung wird gesondert vergütet.
Menge: 3,000 St
Leistungsbereichkatalog: 129

**01.01.0012 Teil des FRS abb. und herst. (Zul.)*Verwertung AN Verkehrss.gesond.**
StL-Nr. 211293279102
Konstruktionsteil des Fahrzeug-Rückhaltesystems (FRS)
abbauen und herstellen. Vergütet wird der Mehraufwand
gegenüber des durchgehenden FRS als Zulage.
Teil 'EDSP-Übergang/Anschluß an einseitige BSW gem.
TL-SP Zeichnung-Nr.: 48.'

Ausgebaute Teile nach Wahl des AN verwerten.
Verkehrssicherung wird gesondert vergütet.
Menge: 3,000 St
Leistungsbereichkatalog: 129

**01.01.0013 Pfosten des FRS herstellen**
StL-Nr. 2112917299
Zusätzlichen Pfosten des Fahrzeug-Rückhaltesystems
(FRS)einschließlich Konstruktions- und Befestigungsteilen herstellen.
Einbau in Konstruktion der OZ '01.01.0006 und/oder 01.01.0007.'
Menge: 35,000 St
Leistungsbereichkatalog: 129

**01.01.0014 Pfosten des FRS herstellen**
StL-Nr. 2112917299
Zusätzlichen Pfosten des Fahrzeug-Rückhaltesystems
(FRS)einschließlich Konstruktions- und Befestigungsteilen herstellen.
Einbau in Konstruktion der OZ '01.01.0002 und/oder 01.01.0003.'
Menge: 8,000 St
Leistungsbereichkatalog: 129

### Abschnitt 02 SONDERVERGÜTUNG

#### Unterabschnitt 02.00 VERGÜTUNG VON SONN U. FEIERTAGEN

**02.00.0001 Vergütung von Sonn- u. Feiertagen**
Die Vergütung von Mehrkosten an Sonn- und Feiertagen im
Zeitraum von 0:00 bis 24:00 Uhr wird nur berücksichtigt nach vorheriger schriftlicher Anordnung der Autobahnmeisterei.
Abgerechnet wird je Unfallschaden, als Pauschale
"1 Stück".
Menge: 10,000 St
